# Einrichtung Ganztagsschule GS Salzbergen
Angebotsaufforderung (GAEB DA XML 3.3, DA83)
Projekt: 632-1...
Währung: EUR
Erstellt mit: GXML Toolbox V3.3 R20220330, ORCA AVA 26.0.8 26.00.08, 10.06.2026

## Allgemine Vorbemerkungen
Beschreibung der Baumaßnahme
Die Gemeinde Salzbergen beabsichtigt die Grundschule am Feldkamp mit einer neuen Küche für die Ganztagsbetreung auszustatten.
Bauort: Am Feldkamp 5 in 48499 Salzbergen
Daten:
Zugang zum Gebäude: ebenerdig
Bodenbelag: vorh. Fliesenboden
Allgemeine Vorbemerkungen:
Zur tech. Ausführung sind unter Berücksichtigung der VOB u. alle nach DIN 18299 (ATV) zu beachten. Darüber hinaus gelten alle zum Ausführungszeitpunkt gültigen EN- u. DIN-Normen, Arbeitsstättenrichtlinien, Unfall- verhütungsvorschriften, behördlichen Erlasse u. Gesetze sowie die allg. anerkannten Regeln der Technik.
Für die Ausführung sind insb. die produktspezifischen Hersteller-Verarbeitungsvorschriften zu berücksichtigen.
1. Bauablauf
Der Bauablauf sowie der Einsatz mehrerer Kolonnen ist mit dem AG (Auftraggeber) abzustimmen. Der AN (Auftragnehmer) muss ein kurzfristiges Beginnen garantieren und in der Lage sein, die für die termingerechte Fertigstellung der Baumaßnahme erf. Arbeitskräfte u. Geräte einsetzen zu können.
Vor Baubeginn ist der zuständige Bauleiter und Vorarbeiter (AN) zu benennen. Die verantwortliche Person muss fließend Deutsch sprechen können, während der Ausführungszeit ständig vor Ort anwesend und bevollmächtigt sein, Erklärungen mit Wirkung für und gegen den AN abzugeben und entgegenzunehmen.
Es sind die einschlägigen Arbeitsschutz- u. Unfallverhütungsvorschriften auf der Baustelle einzuhalten. Arbeitsunfälle u. Schadensereignisse, Umwelt- u. Sachschäden sind unverzüglich dem AG zu melden. Sonstige Meldepflichten bleiben hiervon unberührt.
Der Einsatz von Sub- bzw. Nachunternehmern muss vor Auftragserteilung angemeldet werden und bedarf der vorherigen Zustimmung des Auftraggebers.
2. Kenntnis der Örtlichkeit
Vor Angebotsabgabe hat sich der Bieter durch Rücksprache und örtl. Besichtigung Klarheit über die konstruktiven Vorgaben zu verschaffen. Ebenso hat er sich einen Überblick über die örtl. Gegebenheiten der Baustelle, des Baugeländes, der Zufahrtsmöglichkeiten usw. zu machen. Preisnachforder- ungen auf Grund der Unkenntnis der Örtlichkeiten sind ausgeschlossen.
Die Zufahrt zur Baustelle erfolgt von der Straße "Kolpingstraße", Parkplätze u. Lagermöglichkeiten sind auf dem Grundstück vorhanden. Die Durchfahrt in der Straße ist freizuhalten. Lagerflächen im öffentlichen Straßenraum und auf dem Grundstück sind mit der Bauleitung im Vorfeld abzustimmen.
Absperrungen im öffentlichen Straßenraum sind eigenständig durch den AN anzumelden und für die Dauer der Arbeiten zu unterhalten. Die Kosten hierfür sind einzukalkulieren.
Bäume u. Flurgehölze im Baustellenbereich sind vor Beschädigungen bei der Anlieferung zu schützen.
3. Baustelleneinrichtung
Die Baustelleneinrichtung des AN u. die Vorhaltung aller erf. Geräte, Maschinen, Sicherungsmaßnahmen, usw., sind in die Einheitspreise einzukalkulieren und werden nicht gesondert vergütet. Alle für die Einrichtung und den Betrieb der Baustelle einschlägigen Vorschriften sind vom AN zu beachten und unter eigener Verantwortung auszuführen. Der AN ist für die Erfüllung aller behördlichen und berufs- genossenschaftlichen Verpflichtungen gegenüber seinen AN allein verantwortlich. Evtl. Genehmi- gungen sind vorab einzuholen, die Kosten hierfür sind einzukalkulieren.
Die gesamte Baustelleneinrichtung des AN für die eigene Belegschaft muss den Vorgaben der Arbeitsstätten- verordnung und Arbeitsstättenrichtlinie Baustellenlogistik entsprechen.
4. Abrechnung und Kosten
Abgerechnet wird nach fertig gestellter Arbeit.
Grundlage für die Rechnungsstellung bilden die gemeinsam mit der Bauleitung erstellten Aufmaß- bzw. Abnahme-Unterlagen.
Kosten, die sich durch die Umsetzung der Baustellenverordnung und die v.g. Forderungen ergeben sollten, sind in die Einheitspreise mit einzurechnen.
Der AN hat alle gem. den gültigen DIN-Normen u. techn. Vorschriften erf. Eigenüberwachungsprüfungen eigenverantwortlich und in dem LV beschriebenen Umfang auf seine Kosten durchzuführen.
Baustrom und Bauwasser werden bauseits gestellt.
5. Stoffe und Bauteile
Alle Leistungen umfassen auch die Lieferung der dazugehörigen Stoffe u. Bauteile, einschl. Abladen u. Lagern auf der Baustelle. Ausnahme besteht nur, wenn die Leistungsbeschreibung etwas anderes vorschreibt.
Materialien sind entsprechend der im LV vorgegebenen Qualitäten und Anforderungen bzw. Sorten anzubieten. Für Befestigungsmittel sind mind. korrosionsgeschützte Werkstoffe zu verwenden.
Für die im LV genannten und sonstigen Normen sowie Nachweise für die Ausführung u. Materialien können auch nach den anerkannten Regeln der Technik als gleichwertig zu bezeichnende Produkte und Ausführungen angeboten werden. Der Nachweis der Gleichwertigkeit muss durch den Bieter erbracht werden.
6. Bauschuttbeseitigung/Reinhalten von öffentlichen Gehwegen und Fahrbahnen
Alle aus den Arbeiten anfallenden Abfallmaterialien sowie sonstige Verunreinigungen werden Eigentum des AN und sind fach- u. sachgerecht zu entsorgen. Die Kosten hierfür sind in die Einheitspreise der Positionen einzukalkulieren. Der AN ist verpflichtet, täglich sowie auf besondere Weisung der Bauleitung, allen Unrat im Bereich der Arbeitsstätte u. den Lagerplätzen zu beseitigen (als Nebenleistung ohne besondere Vergütung). Kommt der AN seinen diesbezüglichen Pflichten auch innerhalb einer angemessenen Nachfrist nicht nach, werden die Reinigungsarbeiten von der Bauleitung an Dritte beauftragt. Die dafür entstehenden Kosten werden dem AN belastend von der Schlussrechnung abgezogen. Ist der Verursacher der Verunreinigungen für die Bauleitung nicht erkennbar oder aber strittig, werden die Kosten anteilig auf alle AN, die in dem betreffenden Bereich tätig waren, umgelegt.
Verschmutzungen auf öffentlichen Gehwegen u. Fahrbahnen durch Baustellenfahrzeuge des AN sind vom AN unaufgefordert täglich, wenn erf. auch mehrfach täglich, zu entfernen.
Nach Beendigung der Montagearbeiten ist der Boden vom AN "bessenrein" zu säubern.
7. Luftverunreinigung, Geräusche, Erschütterungen
Es sind alle zur Zeit der Ausführung geltenden Richtlinien u. Gesetze zur Reduzierung des Lärmpegels zu beachten. Insbesondere wird hingewiesen auf das Gesetz zum Schutz vor schädlichen Umwelteinwirkungen durch Luftverunreinigungen, Geräusche, Erschütterungen u. ähnliche Vorgänge (Bundes-Immissionsschutz- gesetz/BImSchG), sowie auf die in §66 aufgeführten Allgemeinen Verwaltungsvorschriften zum Schutz gegen Baulärm. Insbesondere wird darauf hingewiesen, dass ein unnötiges Laufenlassen von Motoren der Baumaschinen und Baufahrzeuge unbedingt zu vermeiden ist.
8. Lagerung und Wetterschutz von Stoffen und Bauteilen
Der AN trägt dafür Sorge, dass seine Stoffe u. Bauteile während des Transports, der Zwischenlagerung außerhalb der Baustelle, des Transports innerhalb der Baustelle, der Umschlaglagerung innerhalb der Baustelle u. der Bereitstellungslagerung am Einbauort der Stoffe/Bauteile gegen Umstürzen, Einstürzen, Rutschen, Rollen etc. gesichert gelagert werden. Sämtliche Stoffe/Bauteile hat der AN daher während des gesamten Vorganges so zu schützen, dass die Stoffe/Bauteile weder in nassem, gefrorenem und/oder verschmutztem Zustand in das Gebäude gelangen. Der AN hat auch zu verhindern, dass Stoffe/Bauteile nass (ausgenommen technologisch bedingt), gefroren und/oder verschmutzt eingebaut werden.
9. Sicherheitskennzeichnung
Die Sicherheitskennzeichnung gem. BGV A8 "Sicherheitskennzeichnung am Arbeitsplatz" von Gefahren- bereichen in Arbeitsbereichen des AN auch für Zwecke anderer am Bau Beteiligter ist Sache des AN. Bei Beendigung der Ausführungsarbeiten in Teilbereichen sind alle Gefahrenstellen zu beseitigen oder entsprechend abzusichern. Dies ist in die Einheitspreise einzukalkulieren, wenn es in der nachfolgenden Leistungsbeschreibung nicht gesondert aufgeführt ist.

## Ergänzung: DIN- u. VDE-Normen für Lieferung Montage
Ergänzung: DIN- u. VDE-Normen für Lieferung & Montage
Folgende Normen u. Regelwerke sind bei Lieferung, Aufstellung, Anschluss u. Inbetriebnahme einzuhalten:
Allgemeine technische Regeln:
- DIN EN 60335-1 - Sicherheit elektrischer Geräte für den Hausgebrauch u. ähnliche Zwecke
- DIN EN 60335-2-6 - Besondere Anforderungen für ortsfeste Kochgeräte
- DIN EN 60598 - Leuchten u. Beleuchtungseinheiten
- DIN EN 50565 - Auswahl u. Errichtung elektrischer Betriebsmittel
- DIN EN 62233 - Messung elektromagnetischer Felder von Haushaltsgeräten
- DIN EN 55014 - EMV-Anforderungen für Haushaltsgeräte
Elektroinstallation / Anschluss:
- DIN VDE 0100 - Errichten von Niederspannungsanlagen
- DIN VDE 0105-100 - Betrieb elektrischer Anlagen
- DIN VDE 0701-0702 - Wiederholungsprüfung ortsveränderlicher Geräte
- DIN VDE 0298 - Leitungen u. Kabel - Auswahl u. Verlegung
Montage & Aufstellung:
- DIN EN 12100 - Sicherheit von Maschinen - Risikobeurteilung
- DIN EN 60335-2-36 - Gewerbliche Kochgeräte
- DIN EN 16282 - Lüftungstechnische Einrichtungen in gewerblichen Küchen
- DIN EN 1672-2 - Hygieneanforderungen an Maschinen für Lebensmittel
- DIN EN 15713 - Anforderungen an Großküchengeräte (je nach Herstellerangabe)
Arbeitssicherheit:
- DGUV Vorschrift 3 - Elektrische Anlagen u. Betriebsmittel
- DGUV Regel 110-003 - Küchenbetriebe
- ArbStättV - Arbeitsstättenverordnung (Aufstellbedingungen)
Brandschutz:
- DIN 4102 - Brandverhalten von Baustoffen
- DIN EN 60695 - Brandgefahrprüfung elektrischer Geräte

## 01 Einbauküche

### Titel 01 Einrichtung Küche

*Hinweis: Ergänzungen*
Leistungsumfang Lieferung & Montage:
Falls nicht anders im LV beschrieben gilt für alle Positionen:
- Lieferung frei Verwendungsstelle
- Transport in das Gebäude inkl. erf. Hilfsmittel
- Aufstellen, Ausrichten u. Befestigen, evetl. Anpassung u. sichere Fixierung inkl. aller erf. Nebenarbeiten u. evetl. benötigten Kleinteilen
- Elektrischer Anschluss an bauseitige Anschlusspunkte
- Funktionsprüfung u. Inbetriebnahme
- Übergabe an den Betreiber inkl. kurzer Einweisung
- Übergabe in betriebsbereiten Zustand

Besondere Hinweise
- Alle sichtbaren Oberflächen frei von Kratzern u. Beschädigungen
- Ausführung gem. geltenden Hygiene- u. Sicherheitsvorschriften
- Maßtoleranzen nach einschlägigen DIN-Normen für Edelstahlmöbel

**01.1 Handwaschbecken mit Verkleidung**
Lieferung u. betriebsfertige Montage eines wandhängenden Handwaschbeckens in robuster Industrieausführung. Gefertigt aus Chromnickelstahl (Materialqualität: Edelstahl 1.4301 [V2A]), Oberfläche matt geschliffen
Becken: Nahtlos in die Abdeckung eingeschweißt u. verschliffen für optimale Hygiene (totraumfrei).
Abmessungen: ca. 550 x 440 x 152 mm
Beckengröße: ca. 500 x 300 x 150 mm
Kantungen:  Allseitig: 30 mm Abkantung (nach unten).
Rückseitig: 30mm Aufkantung (Wandabschluss) mit Umschlag zur Wandseite hin.
Verkleidung: 3-seitige Beckenblende (Schürze), Höhe = 92mm.
Ablauf:  Ventilprägung 1½" mittig, inkl. Siebventil u. Stopfenüberlauf
Montageleistung:
- Befestigung mittels Wandkonsolen oder stabiler Einhängeschiene.
- Abdichtung zur Wand mittels fungizid eingestelltem Silikon.
- Anschluss an bauseitige Entwässerungsleitung.
Wichtiger Hinweis: Die Armatur (Mischbatterie) ist ausdrücklich nicht im Preis dieser Pos. enthalten u. wird separat unter Pos. 01.2 angeboten.
Menge: 1,000 St

**01.2 Sensorarmatur für Netz-Betrieb**
Lieferung u. fachgerechte Montage einer berührungslosen Einloch- Waschtischarmatur für den Netzbetrieb. Ausführung als robuste Ganzmetallarmatur, geeignet für den öffentlichen Bereich.
Technische Spezifikationen:
- Bauart: Einlocharmatur, Ganzmetallausführung, Oberfläche hochglanzverchromt.
- Elektronik: Externes Elektronikmodul (Schutzart IP65).
- 5 wählbare Programme (inkl. thermischer Desinfektion /Reinigungsstopp).
- Integrierte Stagnationsspülung zur Sicherung der Trinkwasserhygiene.
- Automatischer Reichweitenabgleich der Sensorik an die baulichen Gegebenheiten.
- Antrieb: Energiesparendes Kartuschenmagnetventil (6V).
- Anschluss & Montage:
- Netzbetrieb über Steckernetzteil (230V/50Hz) mit ca. 1,0m Anschlusskabel.
- Einfache Installation durch Schnellbefestigungssystem.
- Benötigte Tischbohrung: Ø 33mm.
- Flexible Anschlussschläuche (G 3/8" x 380mm) mit integrierten Rückflussverhinderern u. Schmutzfangsieben.
Zusammenfassung der Eckdaten:

| Merkmal | Spezifikation |
| --- | --- |
| Anschlussart | Netzbetrieb 230V/50Hz |
| Anschlussgröße | ½" (Armatur) / 3/8" (Schläuche) |
| Schutzklasse | IP65 (Elektronik) |
| Material | Metall, verchromt |

Abbildung beispielhaft, kein bestimmtes Fabrikat vorgegeben.
Menge: 1,000 St

**01.3 Ceranherd 4 Zonen mit Elektro-Umluftofen**
Liefern, aufstellen, anschließen u. betriebsfertig montieren:
Ceranherd mit 4 Heizzonen u. Elektro-Umluftbackofen, Standgerät, komplett aus Edelstahl AISI 304.
Geräteabmessungen: 800 × 750 × 900 mm.

Kochfeld:
- Elektro-Glaskeramikkochfeld, 6mm stark, hermetisch versiegelt
- 4 separate Heizzonen, Strahlungselemente Ø 220 mm, je 2,5kW
- Aufheizzeit bis 400 °C ca. 3 Minuten
- Glaskeramikfläche: 746 × 571 mm
- Zonenmarkierungen u. Restwärmeanzeige
- Leistungsregler mit integrierter Betriebsanzeige, spritzwasser- geschützt
- Automatisch rücksetzender Sicherheitsthermostat bei Fehlbedienung

Backofen:
- Elektro-Umluftbackofen, Innenmaße 570 × 490 × 295 mm
- Temperaturbereich 110-280 °C
- Backofenleistung 4,2 kW
- Inkl. 1 Edelstahlrost
- Sicherheitsthermostat
- Kapazität: 530 × 490 mm

Geräteausstattung:
- Tiefgezogene Deckplatte 20/10 mit Überlaufschutzkante
- Vorrüstung für Wasserhahnsäule (Zubehör)
- Höhenverstellbare Edelstahlfüße
- Schutzart IPX5

Technische Daten gesamt:
- Gesamtanschlussleistung: 14,2kW / 400V
- Anzahl Kochzonen: 4
- Kochzonenmaß: 4 × Ø 250 mm
- Schutzgrad: IPX5

Abbildung beispielhaft, kein bestimmtes Fabrikat vorgegeben.
Menge: 1,000 St

**01.4 Wandhaube Kastenform WHK**
Lieferung u. fachgerechte Montage einer Wandhaube in Kastenform (WHK), komplett aus Edelstahl W 1.4301 (AISI 304) in Microfeinschliff-Ausführung.
Geräteabmessungen: 1400 × 1000 × 450 mm (B × T × H).

Ausführung:
- Haubenkörper aus Edelstahl W 1.4301, Kanten geschweißt, sauber verschliffen
- Ausgestattet mit CNS-Flammschutzfiltern gem. gewerblicher Küchenanforderungen
- Kondensatsammelrinne umlaufend integriert
- Beleuchtungseinheit hinter Glas, geschützt u. leicht zu reinigen
- Anschlussstutzen bauseits passend zu führen
- Konstruktion für Wandmontage vorbereitet

Hinweis: Die erfl. Abluftanlage, einschl. Ventilator, Kanalsystem, Brandschutzklappen, Regeltechnik u. aller lufttechnischen Anschlüsse, ist nicht Bestandteil dieser Pos..
Die Abluftanlage wird in einer gesonderten Pos. ausgeschrieben u. ausgeführt.

Abbildung beispielhaft, kein bestimmtes Fabrikat vorgegeben.
Menge: 1,000 St

**01.5 Abluftanlage**
Die nachfolgende Pos. bezieht sich auf die zuvor genannte Hauptposition u. umfasst die Lieferung sowie die fachgerechte Montage der folgenden Komponenten:

- Rohrventilator R 315 aus Stahl/Aluminium
- Luftleistung: 1000m³/h bei 270Pa
- Anschlusswert: 230V

- MKR-Montagekonsole passend für R315 / R315L

- VBM-Verbindungsmanschetten 1 Paar, DN315

- VK-Verschlussklappe Kunststoff, grau, BG 300/315

- Drehzahlsteller ED 1.5, Aufputz-Ausführung

- Rohrbogen 90° mit Dichtung, DN 315
- Qualitätsfeinblech, sendzimirverzinkt
- gemäß DIN EN 1506 / DIN EN 12237

- Bundkragen (Wickelfalz), DN 315, verzinkt, mit Dichtung

- Wickelfalzrohr, DN 315, verzinkt, Wandstärke 0,6 mm
Menge: 1,000 St

**01.6 Mikrowellenherd**
Lieferung u. fachgerechte Montage eines kompakten, leistungs- starken Mikrowellenherdes mit folgenden Mindest- anforderungen:

- Gerätemaße (BxTxH): ca. 510 × 360 × 306 mm
- Stufenlose Leistungswahl im Bereich von 100-1000 W
- Mechanische Bedienung
- Gehäuse und Garraum aus Edelstahl
- Garraummaße (BxTxH): ca. 330 × 330 × 200 mm
- Garraumvolumen: mindestens 22 Liter
- Mechanische Schaltuhr: mindestens 30 Minuten
- Fachgerechte Montage an vorh. Wand (siehe Ansicht 1)

Abbildung beispielhaft, kein bestimmtes Fabrikat vorgegeben.
Menge: 1,000 St

**01.7 Arbeitsplatte L=2,30 m**
Lieferung u. fachgerechte Montage einer Arbeitsplatte aus Edelstahl mit folgenden Mindestanforderungen:
- Gesamtmaße der Arbeitsplatte: ca. 2300 × 700 × 50 mm
- Material: Edelstahl (Chromnickelstahl) 1.4301, Materialstärke 2 mm
- Unterseite verstärkt durch Versteifungsprofile aus Edelstahl
- Eingearbeitete Tropfnase auf der Längsseite
- 3-eitige Abkantung 50 mm, davon:
- Rückseite: 50 mm Aufkantung
- Linke Seite: zusätzliche seitliche Arbeitsplatten- aufkantung 50 mm
- Arbeitsplattenaufkantung links im Lieferumfang enthalten
- Fachgerechte Befestigung, evetl. Auflagerwinkel sind mit einzukalkullieren.
Menge: 1,000 St

**01.8 Abeitsplatte L = 2,00 m**
Lieferung u. fachgerechte Montage einer Arbeitsplatte aus Edelstahl mit folgenden Mindestanforderungen:
- Gesamtmaße der Arbeitsplatte: ca. 2000 × 700 × 50 mm
- Material: Edelstahl (Chromnickelstahl) 1.4301, Materialstärke 2 mm
- Unterseite verstärkt durch Versteifungsprofile aus Edelstahl
- Eingearbeitete Tropfnase auf der Längsseite
- 3-seitige Abkantung 50 mm, davon:
- Rückseite: 50 mm Aufkantung
- Seitliche Abkantungen: 50 mm, umlaufend außer Vorderkante
- Fachgerechte Befestigung, evetl. Auflagerwinkel sind mit einzukalkulieren.
Menge: 1,000 St

**01.9 Edelstahl-Unteschrank mit Schiebetüren**
Maße: 1600 × 640 × 700 mm (B × T × H)

Liefern u. montieren eines Unterschranks aus Chromnickelstahl gemäß nachfolgender Ausführung:

Konstruktion
- Selbsttragende, stabile Konstruktion aus Chromnickelstahl 1.4301
- Materialstärke: 0,9-1,0 mm
- Vierseitig geschlossen, glatte Seitenwände
- Außenflächen mit Mikrolon-Feinschliff, Schliffrichtung horizontal
- Innen- u. Außenflächen glattflächig, reinigungsfreundlich

Ausstattung
- Ablageboden hygienisch ausgeführt
- Seitlich u. hinten mit Radius 10 mm
- 25 mm aufgekantet

- Zwischenboden, glatt, allseitig abgekantet
- 3-fach höhenverstellbar
- Mit CNS-Verstärkungsprofilen

- Schiebetüren, doppelwandig
- Türstärken 23/15 mm
- Links innenliegend, rechts außenliegend
- Oben aufgehängt, laufend auf Stahlkugellagern
- Unten verdeckte Profilführung
- Senkrechte Griffleisten

Aufstellung: Auf Sockel
Menge: 2,000 St

**01.10 Edelstahl-Unterschrank mit Schubladen**
Maße: 400 × 640 × 700 mm (B × T × H)

Liefern u. montieren eines Unterschranks aus Chromnickelstahl gem. nachfolgender Ausführung:

Konstruktion
- Selbsttragende Konstruktion aus Chromnickelstahl 1.4301
- Materialstärke bis 1,0 mm
- Vierseitig geschlossen, glatte Seitenwände
- Außenflächen mit Mikrolon-Feinschliff, Schliffrichtung horizontal
- Innen- u. Außenflächen glattflächig, hygienisch u. reinigungsfreundlich

Ausstattung
- Ablageboden hygienisch ausgeführt
- Seitlich u. hinten mit Radius 10 mm
- 25 mm aufgekantet
- Schubladenblock mit 3 Kastenschubladen
- Schubladentiefen: 150 / 150 / 150 mm
- Herausnehmbare Kastenschubladen
- Edelstahl-Rollenauszug, einfach, belastbar bis 50 kg
- Langlebig u. verschleißarm
- Hygieneladen mit eingearbeitetem Radius vorne u. hinten
- Waagrechte Griffleisten
- Doppelwandige Schubladenblenden, außen aufliegend
- Geeignet für die Aufnahme von GN 1/1-Behältern

Aufstellung: Auf Sockel
Menge: 1,000 St

**01.11 Edelstahl-Unterschrank als Müllauszug**
Maße: 600 × 640 × 700 mm (B × T × H)

Liefern u. montieren eines Edelstahl-Unterschranks als Müllauszug gem. nachfolgender Ausführung:

Konstruktion
- Selbsttragende Konstruktion aus Chromnickelstahl 1.4301
- Materialstärke 0,9-1,0 mm
- Vierseitig geschlossen, glatte Seitenwände
- Außenflächen mit Mikrolon-Feinschliff, Schliffrichtung horizontal
- Innen- u. Außenflächen glattflächig, hygienisch u. reinigungsfreundlich

Ausstattung
- Ablageboden hygienisch ausgeführt
- Seitlich und hinten mit Radius 10 mm
- 25 mm aufgekantet
- Mit CNS-Verstärkungsprofilen
- Müllauszug mit Griffleiste
- Herausnehmbare Kastenschublade, Tiefe 200 mm
- Edelstahl-Vollauszug
- Belastbarkeit 200 kg
- Langlebig u. verschleißarm
- Waagrechte Griffleisten
- Radiusausführung vorne u. hinten zur einfachen Reinigung
- Doppelwandige, außen aufliegende Schubladenblende
- 2 Kunststoffbehälter, je 38 Liter Inhalt

Aufstellung: Auf Sockel
Menge: 1,000 St

**01.12 Spültischabdeckung mit 2 Becken**
Maße: 1600 × 700 × 50 mm (B x T x H)

Liefern u. montieren einer Spültischabdeckung aus Edelstahl gem. nachfolgender Ausführung:

Konstruktion
- Spültischabdeckung aus Edelstahl
- Gesamtmaß: 1600 × 700 × 50 mm
- Innen- u. Außenflächen glattflächig, hygienisch u. reinigungsfreundlich

Ausstattung
- Zwei Becken rechts angeordnet
- Beckenmaß je: 500 × 400 × 250 mm
- Abtropffläche links
- Ausführung in hochwertigem Edelstahl, nahtarm verarbeitet
Menge: 1,000 St

**01.13 Einhebel-Standbatterie 3/4" auf Säule**
Ausladung: 300 mm
Auslaufhöhe: 270 mm

Liefern u. montieren einer hochwertigen Einhebel- Standbatterie auf Säule gem. nachfolgender Ausführung:

Technische Ausführung
- Nur für Hochdruckbetrieb, Betriebsdruck 1-6 bar
- Wärmeisolierender seitlicher Bediengriff
- Schwenkbarer HU-Auslauf mit JetSafe-Tropfschutz
- Temperatur- u. Mengenregelung über Keramikkartusche mit hohem Durchfluss
- Heißwasserbeständig bis 80 C
- Tischbohrung: Ø 43 mm
- Material: Edelstahl
- Alle Lote cadmium- u. bleifrei
- Alle Dichtungen entsprechen den KTW-Bestimmungen

Anschlüsse
- Anschluss über 2 Kupferrohre
- Anschlussgewinde: 1/2"
- Montagefreundliches Befestigungssystem
- Befestigungsmutter
- Stutzen G 11/4" × 50 mm

Abbildung beispielhaft, kein bestimmtes Fabrikat vorgegeben.
Menge: 1,000 St

**01.14 Bckenunterschrank mit Flügeltüren**
Maße: 1000 × 640 × 700 mm (B x T x H)

Liefern u. montieren eines 4-seitig geschlossenen Edelstahl- Beckenunterschranks mit Flügeltüren gem. nachfolgender Ausführung:

Konstruktion
- Selbsttragende Konstruktion aus Chromnickelstahl 1.4301
- Materialstärke bis 1,0 mm
- Vierseitig geschlossen, glatte Seitenwände
- Außenflächen mit Mikrolon-Feinschliff, Schliffrichtung horizontal
- Innen- u. Außenflächen glattflächig, hygienisch u. reinigungsfreundlich

Ausstattung
- Ablageboden hygienisch ausgeführt
- Seitlich und hinten mit Radius 10 mm
- 25 mm aufgekantet
- Mit CNS-Verstärkungsprofilen
- 2 Flügeltüren
- Doppelwandige Türblätter
- Außen aufliegend, Stärke 23 mm
- Eingearbeitete senkrechte Griffleiste
- Türanschlag rechts
- Magnetschnäpper
- Türscharniere oben u. unten verdeckt angeordnet
- Türöffnungswinkel 180°

Aufstellung: Auf Sockel
Menge: 1,000 St

**01.15 Eckblenden für Edelstahl-Unterschränke**
Maße: 49 × 49 × 700 mm

Liefern u. montieren einer Eckblende aus Edelstahl zur seitlichen Verkleidung von Unterschränken der zuvor beschriebenen Bauart (selbsttragende Edelstahl-Unterschränke mit Flügeltüren, Schubladen oder Müllauszug).

Konstruktion
- Eckblende passend zu den Edelstahl-Unterschränken der Serie
- Maßausführung: 49 × 49 × 700 mm
- Ausführung aus Chromnickelstahl 1.4301
- Materialstärke bis 1,0 mm
- Außenflächen mit Mikrolon-Feinschliff, Schliffrichtung horizontal
- Glatte, hygienische u. reinigungsfreundliche Oberfläche
- Kanten sauber verarbeitet, ohne scharfe Übergänge

Ausstattung
- 4-seitig geschlossene Edelstahlblende
- Passgenau zur seitlichen Abdeckung von Unterschrankzeilen
- Optisch und konstruktiv abgestimmt auf:
- Unterschrank mit Schiebetüren
- Unterschrank mit Schubladenblock
- Unterschrank als Müllauszug
- Beckenunterschrank mit Flügeltüren

Montage
- Verdeckte Befestigung an der Unterschrankzeile
- Passgenaue Ausrichtung an den Edelstahlmöbeln
- Fugen- und kantenbündige Montage
Menge: 2,000 St

**01.16 Edelstahl-Unterschrank mit Schubladen**
Maße: 400 × 640 × 700 mm (B x T x H)

Liefern u. montieren eines 4-seitig geschlossenen Edelstahl- Unterschranks mit Schubladenblockkombination gem. nachfolgender Ausführung:

Konstruktion
- Selbsttragende Konstruktion aus Chromnickelstahl 1.4301
- Materialstärke 0,9-1,0 mm
- 4-seitig geschlossen, glatte Seitenwände
- Außenflächen mit Mikrolon-Feinschliff, Schliffrichtung horizontal
- Innen- und Außenflächen glattflächig, hygienisch und reinigungsfreundlich

Ausstattung
- Ablageboden hygienisch ausgeführt
- Seitlich u. hinten mit Radius 10 mm
- 25 mm aufgekantet
- Schubladenblock mit 2 Kastenschubladen
- Schubladentiefen: 150 mm (oben, für Küchenzubehör)
- 200 mm (unten, geeignet für Flaschen etc.)
- Herausnehmbare Kastenschubladen
- Edelstahl-Rollenauszug, einfach
- Belastbarkeit 50 kg
- Langlebig u. verschleißarm
- Waagrechte Griffleisten
- Radiusausführung vorne u. hinten zur einfachen Reinigung
- Doppelwandige, außen aufliegende Schubladenblenden
- Geeignet für die Aufnahme von GN 1/1-Behältern

Aufstellung: Auf Sockel
Menge: 1,000 St

**01.17 Arbeitsplatte L = 1,00m**
Lieferung u. fachgerechte Montage einer Arbeitsplatte aus Edelstahl mit folgenden Mindestanforderungen:
- Gesamtmaße der Arbeitsplatte: ca. 1000×700×50mm
- Material: Edelstahl (Chromnickelstahl) 1.4301, Materialstärke 2mm
- Unterseite verstärkt durch Versteifungsprofile aus Edelstahl
- Eingearbeitete Tropfnase auf der Längsseite
- Dreiseitige Abkantung 50mm, davon:
- Rückseite: 50mm Aufkantung
- Seitliche Abkantungen: 50mm, umlaufend außer Vorderkante
- Fachgerechte Befestigung, evetl. Auflagerwinkel sind mit einzukalkulieren.
Menge: 1,000 St

**01.18 Kühl-Gefreirkombination aus Edelstahl**
Maße: 597 × 654 × 2044 mm ( B x T x H)
Markenhersteller, 2 Jahre Vollgarantie

Liefern u. montieren einer gewerblichen Kühl-Gefrierkombination mit Umluftkühlung u. dynamischer Kühlung gem. nachfolgender Ausführung:

Kühl- und Gefriertechnik
- Temperaturbereich Kühlteil: +1 °C bis +15 °C
- Temperaturbereich Gefrierteil: -9 °C bis -26 °C
- Umluftkühlung / dynamische Kühlung
- NOFROST-System im Gefrierteil - kein Abtauen erforderlich
- SmartFrost-Technologie zur Reduzierung der Bereifung
- SuperFrost-Automatik für schnelles, vitaminschonendes Einfrieren
- Akustischer u. optischer Alarm bei Störungen

Innenausstattung
- Ablageflächen belastbar bis 40 kg
- Kühlteil: 3 verstellbare Ablageflächen, 1 Bodenrost
- Gefrierteil: 3 Schubfächer
- LED-Deckenbeleuchtung
- Innenbehälter: Kunststoff silber

Bedienung & Anzeige
- Monochrom-Display mit Touch-Buttons
- Digitale Temperaturanzeige außen

Türen & Gehäuse
- Volltür aus Edelstahl
- Tür mit Aluminiumgriff
- Türanschlag rechts, wechselbar
- Tür selbstschließend unter ca. 90°
- Offenhaltefunktion ab ca. 90°
- Mechanisches Schloss mit zwei Schlüsseln
- Stellfüße aus verzinktem Stahl

Material & Ausführung
- Außenmaterial: Edelstahl
- Innenbehälter: Kunststoff silber
- Kühlmittel: R600a
- Klimaklasse: 5
- Temperaturklasse: LI/MI
- Geräusch-Schallleistung: ca. 48 dB(A)

Volumen
- Bruttoinhalt Kühlteil: ca. 267 Liter
- Nutzinhalt Kühlteil: ca. 187 Liter
- Bruttoinhalt Gefrierteil: ca. 110 Liter
- Nutzinhalt Gefrierteil: ca. 45 Liter

Energie & Anschluss
- Energieverbrauch: ca. 457 kWh/a
- Anschlusswert: 220-240 V / 50 Hz

Abmessungen
- Außen: ca. 597×654×2044mm (BxTxH)
- Innenraum Kühlteil: ca. 460×423×1037mm (BxTxH)
- Innenraum Gefrierteil: ca. 406×292×614mm (BxTxH)

Lieferumfang
- Lieferung inklusive
- 3 Schubfächer
- 3 weiße Roste
- 1 Bodenrost
Menge: 1,000 St

**01.19 Kühlschrank aus Edelstahl**
Maße: ca. 597 × 654 × 1884 mm (B x T x H)
Ausführung: Edelstahl, Volltür, Umluftkühlung, Nutzinhalt  ca. 289L

Liefern u. montieren eines steckerfertigen Kühlschranks aus Edelstahl gem. nachfolgender technischer Ausführung:

Technische Daten
- Bruttoinhalt: 420 Liter
- Nutzinhalt: 289 Liter
- Temperaturbereich: -2°C bis +15°C (bei +40°C Umgebungstemperatur)
- Umluftkühlung für gleichmäßige Temperaturverteilung
- Automatische Abtauung
- Kältemittel: R600a
- Energieverbrauch: 1,4 kWh / 24 h
- Geräuschpegel: 48 dB(A)
- Steckerfertig: 230 V / 130 W

Gehäuse & Tür
- Außenmaterial: Edelstahl
- Innenmaterial: Kunststoff, silber
- Volltür, Türanschlag rechts, wechselbar
- Tür selbstschließend
- Tür inkl. Schloss
- Robuste Gewerbeausführung

Innenabmessungen: B 460 × T 423 × H 1660 mm
Außenabmessungen: B 597 × T 654 × H 1884 mm

Innenausstattung
- 5 verstellbare Tragroste, kunststoffbeschichtet
- Belastbarkeit je Rost: 45kg
- Hygienischer, reinigungsfreundlicher Innenraum

Abbildung beispielhaft, kein bestimmtes Fabrikat vorgegeben.
Menge: 1,000 St

**01.20 Edelstahl-Unterschrank dreiseitig geschlossen**
Maße: 1800 × 640 × 700 mm (B x T x H)

Liefern u. montieren eines 3-seitig geschlossenen Edelstahl- Unterschranks gem. nachfolgender Ausführung:

Konstruktion
- Selbsttragende Konstruktion aus Chromnickelstahl 1.4301
- Materialstärke 0,9-1,0 mm
- 3-seitig geschlossen, glatte Seitenwände
- Außenflächen mit Mikrolon-Feinschliff, Schliffrichtung horizontal
- Vorne offen mit glatten Seitenwänden u. Ablage- / Zwischenböden
- Innen- u. Außenflächen glattflächig, hygienisch u. reinigungsfreundlich

Ausstattung
- Ablageboden / Zwischenboden hygienisch ausgeführt
- Seitlich u. hinten mit Radius 10 mm
- 25 mm aufgekantet
- Zwischenfach 3-fach höhenverstellbar
- mit CNS-Verstärkungsprofilen

Aufstellung: Auf Sockel
Menge: 1,000 St

**01.21 Arbeitsplatte L = 1,80m**
Lieferung u. fachgerechte Montage einer Arbeitsplatte aus Edelstahl mit folgenden Mindestanforderungen:
- Gesamtmaße der Arbeitsplatte: ca. 1800×738×50mm
- Material: Edelstahl (Chromnickelstahl) 1.4301,
Materialstärke: 2mm
- Unterseite verstärkt durch Versteifungsprofile aus Edelstahl
- Eingearbeitete Tropfnase auf der Längsseite
- 3-seitige Abkantung 50mm, davon:
- Rückseite: 50mm Aufkantung
- Seitliche Abkantungen: 50mm, umlaufend außer Vorderkante
- Fachgerechte Befestigung, evetl. Auflagerwinkel sind mit einzukalkulieren.
Menge: 1,000 St

**01.22 Edelstahl-Ablauftisch links**
Maße: 1200 × 900 (B x T)

Liefern u. montieren eines Ablauftisches links, zur Aufnahme u. Führung von Spülkörben, mit integrierter Korbführung u. Spritzwand.

Konstruktion
- Ausführung in Chromnickelstahl 1.4301 (V2A), lebensmittelecht u. korrosionsbeständig
- Arbeitsfläche u. Spritzwand in glatter, hygienischer Edelstahloberfläche
- Alle sichtbaren Flächen mit Mikrofeinschliff, Schliffrichtung horizontal
- Kanten umlaufend abgekantet, zur sicheren Ableitung von Tropfwasser
- Spritzwand in stabiler Ausführung, fest verschweißt oder verschraubt (je nach Herstellerstandard)

Untergestell
- Robuste, selbsttragende Edelstahlkonstruktion
- Ablageboden aus Edelstahl, glattflächig, reinigungsfreundlich
- Boden allseitig abgekantet, mit Verstärkungsprofilen zur Erhöhung der Tragfähigkeit
- 4 stabile Standbeine aus Edelstahl

Funktion & Ausstattung
- Linker Ablauftisch zur Anbindung an eine Durchschubspülmaschine
- Optimierte Korbführung für reibungslosen Durchlauf
- Spritzschutz zur Vermeidung von Feuchtigkeits- u. Schmutzeintrag in den Arbeitsbereich
- Hygienische Konstruktion gem. gängigen Anforderungen in Gastronomie u. Großküche
- Reinigungsfreundliche Oberflächen, fugenarm u. leicht zugänglich
Menge: 1,000 St

**01.23 Durchschub-Spülmaschine**
Einbaumaß ca. 633×750×1590mm (BxTxH), mit Druckerhöhungs- u. Ablaufpumpe, 3-fach Filtersystem, integriertem Wasserenthärter u. Spülmitteldosiergeräten, inkl. Lieferung u. Montage.

Konstruktion & Bauweise
- Gehäuse aus doppelwandigem Edelstahl CrNi 18/10
- Isolierte Haube mit 10 mm Luftschicht zur Wärme- u. Schalldämmung
- Reduzierte Wärmeverluste u. deutlich verringerte Betriebsgeräusche
- Nahtlos integrierter Edelstahl-Korbträger für reibungslosen Durchschub
- Edelstahl-Rückwand als Schutz vor Schmutzeintrag
- Spültank vollständig abgedeckt durch 2-geteiltes Edelstahl-Flächensieb
- Zwei zusätzliche Vorfilter vor dem Pumpenzulauf
- Hygienische, robuste u. wartungsarme Gesamtkonstruktion

Bedienung & Steuerung
- TopTouch-Steuerung mit 2,8-Zoll-Display
- Bedienung über Touchscreen mit ICON-Menüführung
- Hintergrundbeleuchtung farbcodiert zur Statusanzeige
- Display geschützt durch 2 mm kratzfeste Plexiglasscheibe
- Integriertes WiFi-Modul u. Bluetooth
- AutoStart-Funktion: Spülstart beim Schließen der Haube
- Haube mit Rastfunktion zur gezielten Spülraumbelüftung
- Konfiguration Concept mit 23 Programmen:
- Gruppen: Gläser, Flaschen, Geschirr, Töpfe, Kunststoff, Besteck, Tassen, Desinfektion, Selbstreinigung
- Bis zu fünf Programme pro Gruppe
- Optimiert für Gastronomie, Hotellerie, Catering

Spültechnik
ProRinse Nachspülsystem
- Druckloser Boiler
- Nachspülpumpe mit konstantem Druck
- Stabile Nachspültemperatur für Hygienesicherheit
- Unabhängig von Installationsbedingungen
Temperaturen
- Spültemperatur: 60 °C
- Nachspültemperatur: 80 °C

Wasseraufbereitung
CareFree - kontinuierliche Wasserenthärtung
- Integrierter automatischer Enthärter
- Regeneration während jedes Spülzyklus
- Anzeige bei niedrigem Salzstand
- Schutz vor Kalkablagerungen
- Reduzierte Betriebskosten durch Reiniger für weiches Wasser

Dosier- u. Pumpentechnik
- Reiniger-Dosierpumpe
- Klarspüler-Dosierpumpe
- Sauglanzen für Reiniger u. Klarspüler
- Ablaufpumpe mit Teilentleerung
- Drucksteigerungspumpe (Nachspülpumpe)
- 3-fach Filtersystem

Technische Daten
- Korbmaß: ca. 500 × 500 mm
- Einschubhöhe: ca. 470 mm
- Max. nutzbare Höhe Gläser/Teller: 450 mm
- Spülleistung: ca. 60 Körbe / 1.500 Gläser / 1.080 Teller pro Std
- Frischwasserverbrauch pro Spülgang: ca. 1,5 Liter
- Geräuschpegel: ca. 59 dB
- Anschlusswert: 10,2 kW - 400 V
- Programmanzahl: 23

Lieferumfang
- Maschine anschlussfertig geliefert inkl.:
- Zuleitung für Reiniger & Klarspüler
- Wasserzulaufschlauch
- 400-V-Anschlusskabel
- Abwasserschlauch
- Korbausstattung:
- Tellerkorb mit 12/16-Einteilung
- Flachkorb für Gläser
- Besteckköcher mit 8 Fächern

Abbildung beispielhaft, kein bestimmtes Fabrikat vorgegeben.
Menge: 1,000 St

**01.24 Zulauftisch mit Becken**
Maße: 715 × 900 mm (B x T)

Ausführung mit Korbführung, Spritzwand u. Edelstahlbecken 500×400×250 mm, inkl. Lieferung u. Montage.

Konstruktion
- Edelstahlkonstruktion 1.4301, lebensmittelecht u. korrosionsbeständig
- Arbeitsfläche glatt, fugenarm u. hygienisch
- Sichtflächen mit feinem Mikroschliff, Schliffrichtung horizontal
- Kanten umlaufend abgekantet, tropfwasserführend
- Spritzwand in stabiler Edelstahlbauweise, fest verschweißt oder verschraubt (herstellerabhängig)

Becken
- Tiefgezogenes Edelstahlbecken ca. 500×400×250mm (BxTxH)
- Hygienische Innenradien, leicht zu reinigen
- Geeignet für Vorspül- u. Spülvorbereitung im Durchschubbereich
- Ablauf mittig oder rückseitig (je nach Herstellerstandard)

Ausstattung
- Korbführung zur sicheren Aufnahme u. Führung von Spülkörben
- Spritzwand zur Reduzierung von Feuchtigkeits- u. Schmutzeintrag
- Optimiert für den Einsatz an Durchschub-Spülmaschinen
- Glatte, reinigungsfreundliche Oberflächen
- Geräusch- u. vibrationsarme Konstruktion

Untergestell
- Selbsttragende Edelstahlkonstruktion
- Vier stabile Standbeine
- Optional höhenverstellbare Füße (Herstellerstandard)
- Querstreben bzw. Verstärkungsprofile für hohe Stabilität
Menge: 1,000 St

**01.25 Geschirrspülbrause / Einhel-Standbatterie**
Geschirrspülbrause als Einhebel-Standbatterie, mit Schwenkventil, komplett in Edelstahlausführung, für Hochdruckbetrieb 1-6 bar, inkl. Lieferung u. Montage.

Technische Ausführung
- Edelstahlkonstruktion, korrosionsbeständig u. hygienisch
- Ausführung für Hochdruck, Betriebsdruck 1-6 bar
- Seitlicher, wärmeisolierender Griff
- Handbrause mit Edelstahl-Brausenkopf, Sieb aus Kunststoff
- Premium-Schwenkauslauf, absperrbar
- Ausladung A = ca. 270 mm
- Höhe H = ca. 295 mm

Regelung & Kartusche
- Temperatur- u. Mengenregelung über Eco- Keramikkartusche
- 2-stufige Wassersparfunktion
- Langlebige, präzise Bedienmechanik

Anschlüsse & Montage
- Flexible Anschlussschläuche, 2 × 500 mm, mit Überwurfmutter
- Montagefreundliches Befestigungssystem
- Rückflussverhinderer gegen Zirkulation zwischen Warm- u. Kaltwasser
- Schutz vor Rücksaugen von Schmutzwasser
- Wandhalter ohne sichtbare Gewinde, kürzbar von 165 bis 35 mm
- Tischbohrung: ca. Ø 30 mm

Material & Beständigkeit
- Material: Edelstahl
- Heißwasserbeständig bis 80 °C
- Alle Lote cadmium- u. bleifrei

Abbildung beispielhaft, kein bestimmtes Fabrikat vorgegeben.
Menge: 1,000 St

**01.26 AbräumMoltiMobil mit Auszugsbord aus Edelstahl**
Edelstahlausführung, Maße ca. 1200×695×1080mm (BxTxH), mit Auszugsbord, 3 Borden, Fahrwerk mit 4 Lenkrollen.

Aufbau & Konstruktion
- AbräumMultiMobil aus Edelstahl in robuster, langlebiger Ausführung
- Stabile Rahmenkonstruktion aus 2 Vierkantrohr- Schiebebügeln ca. 25 × 25 mm
- Zwischen den Schiebebügeln 2 eingeschweißte, 3-seitig geschlossene Edelstahlwannen,
- aus einem Stück gekantet
- ohne Bodenfugen
- ca. 250mm aufgekantet
- mit Spezial-Sicherheitsumschlag
- Oberes Bord mit spezieller Umkantung zur sicheren Aufnahme anhängbarer Behälter
- Schalldämmende Unterfütterung aller Borde
- Jedes Bord mit Z-förmigem Verstärkungsunterzug

Auszugsbord
- Zwischen den festen Borden integrierte herausnehmbare Edelstahlwanne
- Auf Teleskop-Vollauszügen aus Edelstahl
- Wanne komplett geschweißt, Maße ca. 1060×564mm
- 4-seitig ca. 40mm hoch
- Frontseitig mit Griffleiste
- Mit schwenkbarer Transportsicherung, um Herausgleiten beim Fahren zu verhindern
- Leichtgängige, robuste Auszugstechnik

Fahrwerk
- 4 Lenkrollen, davon 2 mit Totalfeststellern
- Rollen aus korrosionsbeständigem, wartungsfreiem Kunststoff
- Raddurchmesser ca. 125mm
- Entspricht DIN 18867 Teil 8

Technische Daten
- Bordanzahl: 3 (davon 1 ausziehbar)
- Flächenbelastung pro feststehendem Bord: min. 60kg
- Flächenbelastung Auszugsbord: min. 36kg
- Höhe oberstes Bord: ca. 710mm
- Höhe Auszugsbord: ca. 565mm
- Höhe Bodenbord: ca. 215mm
- Gesamttragkraft: min 156kg
- Fassungsvermögen: ca. 100Gedecksätze

Abbildung beispielhaft, kein bestimmtes Fabrikat vorgegeben.
Menge: 2,000 St

**01.27 Anhängebehälter**
Maße ca. 420×200×250mm (BxTxH), passend für das AbräumMulti- Mobil (AMM), zur effizienten Aufnahme, Zwischenlagerung u. Entsorgung von Abfällen in gastronomischen Arbeitsbereichen.

Technische Ausführung
- Edelstahlkonstruktion, hygienisch, robust u. korrosionsbeständig
- Formstabiler Behälter zur sicheren Aufnahme von Abfallmaterial
- Glatte, reinigungsfreundliche Innenflächen
- Fugenarme Ausführung zur Vermeidung von Schmutzansammlungen
- Sichere Anhängevorrichtung zur Befestigung am AMM ohne Schmutzkanten
- Geeignet für den täglichen Einsatz in Großküchen, Spülküchen u. gastronomischen Betrieben
Menge: 2,000 St

**01.28 Anhängebehälter BGN 1/3-150 für AMM**
aus Edelstahl, Außenmaße: ca. 325×195×200mm (BxTxH), passend für das AbräumMultiMobil (AMM), inkl. Lieferung.

Technische Ausführung
- Edelstahlbehälter in robuster, hygienischer Ausführung
- Formstabil, korrosionsbeständig, lebensmittelecht
- Glatte, reinigungsfreundliche Innen- u. Außenflächen
- Fugenarme Konstruktion zur Vermeidung von Schmutzansammlungen
- Sichere Anhängevorrichtung zur Befestigung am AMM
- Geeignet für Abfall, Besteck, Vorsortierung oder Kleinmaterial
Menge: 2,000 St

**01.29 Warmausgabe mit Hustenschtuz 4 x 1/1**
Warmausgabe 4 × GN 1/1, Maße: ca. 1560×670×850mm, trocken beheizt, mit Hustenschutz aus Sicherheitsglas, inkl. Lieferung u. Aufstellen.

Ausführung
- 4 getrennte Becken mit flächigen Ceranfeldern
- Geeignet für GN-Behälter bis 200mm Tiefe
- Thermostatisch regelbar, Temperaturbereich: 30-95 °C
- Trockene Beheizung ohne direkte Kontaktwärme
- Kein Ansetzen der Speisen durch Heißluftbeheizung
- Gleichmäßige Wärmeverteilung über alle Felder

Konstruktion
- Unterbau aus Chromnickelstahl, 3-seitig geschlossen
- Fahrbar auf 4 Lenkrollen, davon 2 feststellbar
- Hygienische, glatte Edelstahloberflächen
- Robuste, langlebige Bauweise für den gastronomischen Dauereinsatz

Hustenschutz
- Hustenschutz aus gebogenem Sicherheitsglas
- Zur Kundenseite geöffnet mit Durchreiche
- Inkl. Quarzwärmestrahler zur zusätzlichen Speisenerwärmung
- Sichere, stabile Konstruktion gem. gängigen Hygieneanforderungen

Technische Merkmale
- 4 unabhängig regelbare Heizzonen
- Temperaturbereich: 30-95 °C
- Für GN-Behälter bis 200mm Tiefe
- Mobil u. flexibel einsetzbar durch Rollenfahrwerk
Menge: 1,000 St

**01.30 Tellerstapler beheizt**
Abmessungen: ca. 460×930×1070mm (BxTxH), zur Aufnahme von runden Tellern Ø 190-260 mm  in 2 statisch beheizten Stapel- schächten, inkl. Lieferung.

Ausführung
- Tellerstapler für Speisenausgabe
- Für Tellerdurchmesser Ø 190-260 mm
- 2 verstellbare Stapelschächte
- Kapazität: min. 130 Teller (mit Hauben)
- Max. Geschirrtemperatur: 70 °C
- Statische Beheizung für gleichmäßige Wärmeverteilung
- Hygienische, robuste Edelstahlausführung

Technische Daten
- Nutzlast gesamt: min. 140kg
- Leistung: 900W
- Anschluss-Spannung: 220-230V
- Anschlusswert: 0,9kW - 230V
- Schutzart: Klasse 1
- Frequenz: 50Hz

Eigenschaften & Funktion
- Gleichmäßige Tellererwärmung für Speisenausgabe
- Stabile Konstruktion für den gastronomischen Dauereinsatz
- Leicht zugängliche Schächte, ergonomische Bedienhöhe
- Mobil einsetzbar
- Reinigungsfreundliche Edelstahloberflächen

Abbildung beispielhaft, kein bestimmtes Fabrikat vorgegeben.
Menge: 2,000 St

**01.31 Kaltausgabe mit Hustenschutz**
Maße: ca. 1560×670×850mm, steckerfertig, mit durchgehender Kühlwanne u. Hustenschutz aus Sicherheitsglas, inkl. Lieferung.

Ausführung
- Eine durchgehende Kühlwanne für 4 × GN 1/1
- Geeignet für GN-Behälter bis 200mm Tiefe
- Thermostatisch geregelte Kühlung
- Temperaturbereich: 2-7 °C
- Gleichmäßige Kälteverteilung über die gesamte Wannenfläche
- Steckerfertige Ausführung 230-V-Anschluss, sofort betriebsbereit

Konstruktion
- Unterbau aus Chromnickelstahl, 3-seitig geschlossen
- Fahrbar auf 4 Lenkrollen, davon 2 feststellbar
- Hygienische, glatte Edelstahloberflächen
- Kälteaggregat im Unterbau montiert u. verkleidet
- Wartungsfreundlicher Zugang zu den technischen Komponenten

Hustenschutz
- Hustenschutz aus gebogenem Sicherheitsglas
- Zur Kundenseite geöffnet mit Durchreiche
- Inkl. LED-Kaltbeleuchtung für optimale Warenpräsentation
- Sichere, stabile Konstruktion gem. Hygieneanforderungen
Menge: 1,000 St

### Titel 02 Stundenlohnarbeiten

*Hinweis: Bemerkung*
Evtl. erf. Arbeiten, die nicht im LV erfasst sind und gegen Nachweis zur Ausführung kommen. Stundenlohnarbeiten sind vor Beginn der Leistung mit der örtl. Bauleitung abzuklären.
Rapportzettel sind spätestens 2 Tage nach Erbringung der Leistung zur Gegenzeichnung vorzulegen.

**02.1 Stundenlohn Montageleiter**
Stundenlohnarbeiten für Montageleiter auf besonderen Nachweis, einschließlich aller Zuschläge.
Menge: 5,000 h

**02.2 Stundenlohn Monteure**
Stundenlohnarbeiten für Monteure auf besonderen Nachweis, einschließlich aller Zuschläge.
Menge: 5,000 h
